# Schlüter®-DILEX-BT-AE/VTS - Perfil portante p/juntas estructurales, 2, 5m x 10mm, al. anodizado mate natural

- Propiedad del archivo: CONSTRUNARIO
- Formato: FIEBDC-3/2012
- Programa: Construnario Versión 3.51
- Fecha de los precios: 28/10/2022
- Divisa: EUR

**AEVTS100** m Schlüter®-DILEX-BT-AE/VTS - Perfil portante p/juntas estructurales, 2, 5m x 10mm, al. anodizado mate natural
Precio: 8.96
Schlüter®-DILEX-BT/VTS es el perfil portante para el saneamiento de juntas estructurales, que se puede combinar con Schlüter®-DILEX-BT/MT. Código EAN: 4011832045738
