# Schlüter®-DILEX-EKSBT 30 - junta mov. estructural, acero inox. V2A, 2, 5m x 21mm, negro RAL9011

- Propiedad del archivo: CONSTRUNARIO
- Formato: FIEBDC-3/2012
- Programa: Construnario Versión 3.51
- Fecha de los precios: 28/10/2022
- Divisa: EUR

**PSLUKSV2A210BT30GS** m Schlüter®-DILEX-EKSBT 30 - junta mov. estructural, acero inox. V2A, 2, 5m x 21mm, negro RAL9011
Precio: 41.84
Aplicaciones y funciones: Schlüter®-DILEX-KSBT es un perfil para juntas de separación que no precisa mantenimiento y que ha sido concebido para suelos de baldosas o de piedra natural. Schlüter®-DILEX-KSBT provoca una interrupción de la resonancia en el material de revestimiento, reduciendo de este modo la transmisión de ruidos, por ejemplo en rellanos de escaleras. Se puede cortar la zona flexible si los movimientos no quedan absorbidos por la zona cerrada de movimiento. De esta forma los perfiles de 20 mm de ancho pueden absorber movimientos de +/- 5 mm, y los perfiles de 30 mm de ancho movimientos de +/- 10 mm. El perfil puede colocarse tanto en el suelo como de forma continua en paredes. Es asimismo idóneo para el uso de placas de pladur en techos y paredes o directamente en el revoque o en el solado. Los perfiles de fijación laterales con perforación trapezoidal fabricados en acero inoxidable o aluminio van unidos a una zona de movimiento blanda de 20 o 30 mm de ancho, fabricada con elastómero termoplástico. En caso de resultar dañado puede sustituirse la parte flexible. Los perfiles metálicos protegen de forma duradera los cantos de los recubrimientos. La zona de movimiento ancha provoca la restricción de la capacidad de carga en caso de presencias de cargas puntuales en la zona blanda. Código EAN: 4011832072666
