# Schlüter®-DILEX-EKSBT 30 - Junta de mov. estructural, acero inox. V2A, 2, 5m x 30mm, beige RAL1019

- Propiedad del archivo: CONSTRUNARIO
- Formato: FIEBDC-3/2012
- Programa: Construnario Versión 3.51
- Fecha de los precios: 28/10/2022
- Divisa: EUR

| Código | Ud | Descripción | Precio |
|---|---|---|---|
| PSLUKSV2A300BT30HB | m | Schlüter®-DILEX-EKSBT 30 - Junta de mov. estructural, acero inox. V2A, 2, 5m x 30mm, beige RAL1019 | 45.40 |
