# Schlüter®-DILEX-AKSA - Perfil de entrega, aluminio, 2, 5m x 12, 5mm, gris RAL7030

- Propiedad del archivo: CONSTRUNARIO
- Formato: FIEBDC-3/2012
- Programa: Construnario Versión 3.51
- Fecha de los precios: 28/10/2022
- Divisa: EUR

| Código | Ud | Descripción | Precio |
|---|---|---|---|
| AKSA125G | m | Schlüter®-DILEX-AKSA - Perfil de entrega, aluminio, 2, 5m x 12, 5mm, gris RAL7030 | 10.87 |
