# Schlüter®-DILEX-AKSA - Perfil de entrega, aluminio, 2, 5m x 14mm, gris medium

- Propiedad del archivo: CONSTRUNARIO
- Formato: FIEBDC-3/2012
- Programa: Construnario Versión 3.51
- Fecha de los precios: 28/10/2022
- Divisa: EUR

**AKSA140PG** m Schlüter®-DILEX-AKSA - Perfil de entrega, aluminio, 2, 5m x 14mm, gris medium
Precio: 11.38
Aplicaciones y funciones: Schlüter®-DILEX-KS es un perfil para juntas de movimiento que no precisa mantenimiento, para revestimientos de baldosas o de piedra natural sometidos a un fuerte desgaste de tipo mecánico. Schlüter®-DILEX-KS ofrece una protección segura de los cantos en aquellos pavimentos que son utilizados en superficies destinadas al transporte industrial, siendo apto, por tanto, en naves destinadas a almacén, producción, centros comerciales, garajes o para recubrimientos que se limpien con máquinas. Los perfiles laterales de anclaje, perforados trapezoidalmente, fabricados en acero inoxidable o aluminio están unidos por una pieza flexible de caucho sintético de ajuste suave, de una anchura que oscila entre 11 y 6 mm. En caso de resultar dañada la pieza intercalada de caucho del perfil, puede sustituirse (excepto en el caso de las alturas de perfil de 2,5,4,5 y 6 mm). La zona del canto del pavimento queda protegida de manera efectiva gracias al diseño especial de los perfiles laterales de fijación. Schlüter®-DILEX-KSA es una junta de entrega flexible a elementos de construcción fijos. Su cinta autoadhesiva garantiza la fijación a, por ejemplo, puertas y ventanas. Schlüter®-DILEX-KSA se suministra con los mismos perfiles portadores laterales que la gama de productos Schlüter®-DILEX-KS, lo que garantiza un acabado homogéneo en combinación con las demás juntas de movimiento. Schlüter®-DILEX-KS y Schlüter®-DILEX-KSA reducen la transmisión del ruido a impacto en el recubrimiento. Código EAN: 4011832102721
