# Schlüter®-DILEX-KSA/EL - Pieza de caucho de recambio, 2, 5m, negro RAL9011

- Propiedad del archivo: CONSTRUNARIO
- Formato: FIEBDC-3/2012
- Programa: Construnario Versión 3.51
- Fecha de los precios: 28/10/2022
- Divisa: EUR

| Código | Ud | Descripción | Precio |
|---|---|---|---|
| PSLUKSAEGS | m | Schlüter®-DILEX-KSA/EL - Pieza de caucho de recambio, 2, 5m, negro RAL9011 | 3.96 |
