# Schlüter®-DILEX-AKWS - Junta de movimiento, aluminio, 2, 5m x 10mm, gris medium

- Propiedad del archivo: CONSTRUNARIO
- Formato: FIEBDC-3/2012
- Programa: Construnario Versión 3.51
- Fecha de los precios: 28/10/2022
- Divisa: EUR

**AKWS100PG** u Schlüter®-DILEX-AKWS - Junta de movimiento, aluminio, 2, 5m x 10mm, gris medium
Precio: 16.61
Aplicaciones y funciones: Schlüter®-DILEX-AKWS es un perfil para juntas de movimiento que no precisa mantenimiento y que ha sido concebido para aquellos suelos de baldosas o de piedra natural que están sometidos a un desgaste normal. Schlüter®-DILEX-AKWS proporciona una eficaz protección a los cantos de aquellos suelos que soportan un importante tráfico peatonal o que son utilizados por vehículos de uso industrial ligeros. Los perfiles laterales de fijación, fabricados en aluminio y provistos de perforación trapezoidal, van unidos a una zona de movimiento blanda de 6 mm de ancho, fabricada en plástico. Los cantos del piso obtienen una protección eficaz gracias al especial diseño de los perfiles de fijación laterales. Del ancho relativamente estrecho de la zona de movimiento resulta una capacidad limitada de absorción de movimiento, que se debe tener en cuenta según la aplicación deseada. Schlüter®-DILEX-AKWS provoca una interrupción de la resonancia en el material de revestimiento, reduciendo de este modo la transmisión del retumbar de las pisadas. Código EAN: 4011832038686
