# Schlüter®-DILEX-EDP - Perfil de movimiento, 2, 5m x 12, 5mm, acero inox. V2A

- Propiedad del archivo: CONSTRUNARIO
- Formato: FIEBDC-3/2012
- Programa: Construnario Versión 3.51
- Fecha de los precios: 28/10/2022
- Divisa: EUR

**EDP125** u Schlüter®-DILEX-EDP - Perfil de movimiento, 2, 5m x 12, 5mm, acero inox. V2A
Precio: 32.56
Aplicaciones y funciones: Schlüter®-DILEX-EDP es un perfil para juntas de movimiento que no precisa mantenimiento. Fabricado en acero inoxidable, ha sido concebido para absorber movimientos horizontales y es ideal para aquellos pavimentos de baldosas o de piedra natural que están sometidos a un fuerte desgaste mecánico. Schlüter®-DILEX-EDP proporciona una eficaz protección a los cantos de aquellos suelos que son utilizados para el tráfico de carretillas y demás vehículos de uso industrial. Por todo ello son ideales para, por ejemplo, ser utilizados en naves de almacenaje y de producción, centros comerciales, aparcamientos subterráneos o para suelos que sean limpiados con máquinas. Los movimientos de la estructura del piso son absorbidos mediante la inserción recíproca de las uniones de ranura y lengüeta. El ancho visto del perfil Schlüter®-DILEX-EDP es de 12 mm en la posición inicial. Debido a la unión de ranura y lengüeta el perfil no puede absorber los desplazamientos verticales y por tanto deberá equiparse el piso con un bloqueo contra desplazamiento verticales. El especial diseño de los perfiles laterales de fijación protege de un modo especialmente efectivo a la zona del canto del revestimiento. Código EAN: 4011832040818
