# Perfil para junta de movimiento, referencia BWB 80 GS de la serie DILEX-BWB de Schlüter®. Medidas: 8mmx2,5m. Color: negro RAL 9011

- Propiedad del archivo: CONSTRUNARIO
- Formato: FIEBDC-3/2012
- Programa: Construnario Versión 3.51
- Fecha de los precios: 28/10/2022
- Divisa: EUR

**BWB80GS** m Perfil para junta de movimiento, referencia BWB 80 GS de la serie DILEX-BWB de Schlüter®. Medidas: 8mmx2,5m. Color: negro RAL 9011
Precio: 6.04
Aplicación y función: Schlüter®-DILEX-BWB es una junta de movimiento de plástico para su colocación en el recubrimiento. Las alas de sujeción perforadas trapezoidalmente, hechos de PVC rígido, se fijan bajo las baldosas en el cemento cola y neutraliza los movimientos que se produzcan a la zona. Recogen movimientos verticales, presiones y tracciones. La zona de dilataciones y la superficie visible es de CPE blando y corresponde, con 10 mm de anchura, a la medida habitual para juntas de dilatación. Puede absorber movimientos relativamente fuertes. Schlüter®-DILEX-BWB se puede aplicar en viviendas, así como en zonas con agresiones mecánicas medias, como, p. ej., oficinas y tiendas. Asimismo, los perfiles están indicados para su utilización en exteriores, por ejemplo en fachadas o balcones. Código EAN: 4011832002076
