# Perfil de junta de movimiento, referencia BWS 125 GS de la serie DILEX-BWS de Schlüter®. Elementos laterales de plástico duro. Medidas: 4,5mmx2,5m. Color: negro RAL 9011

- Propiedad del archivo: CONSTRUNARIO
- Formato: FIEBDC-3/2012
- Programa: Construnario Versión 3.51
- Fecha de los precios: 28/10/2022
- Divisa: EUR

**BWS125GS** m Perfil de junta de movimiento, referencia BWS 125 GS de la serie DILEX-BWS de Schlüter®. Elementos laterales de plástico duro. Medidas: 4,5mmx2,5m. Color: negro RAL 9011
Precio: 5.79
Aplicaciones y funciones: Schlüter®-DILEX-BWS es un per?l de juntas de movimiento con elementos laterales de plástico duro. La zona de movimiento superior es de CPE blando de 5 mm. Código EAN: 4011832002441
