# Schlüter®-DILEX-EZ 6 - Junta de mov. decorativa, pvc, 2, 5m x 6mm C/CG

- Propiedad del archivo: CONSTRUNARIO
- Formato: FIEBDC-3/2012
- Programa: Construnario Versión 3.51
- Fecha de los precios: 28/10/2022
- Divisa: EUR

**EZCCG6** m Schlüter®-DILEX-EZ 6 - Junta de mov. decorativa, pvc, 2, 5m x 6mm C/CG
Precio: 4.11
Aplicaciones y funciones: Schlüter®-DILEX-EZ 6 y 9 son juntas de movimiento decorativas para la distensión de revestimientos cerámicos y piedra natural colocados en capa fina. Código EAN: 4011832001789
