# Schlüter®-DILEX-EZ 9 - Junta de mov. decorativa, pvc, 2, 5m x 9mm M/G

- Propiedad del archivo: CONSTRUNARIO
- Formato: FIEBDC-3/2012
- Programa: Construnario Versión 3.51
- Fecha de los precios: 28/10/2022
- Divisa: EUR

**EZMG9** m Schlüter®-DILEX-EZ 9 - Junta de mov. decorativa, pvc, 2, 5m x 9mm M/G
Precio: 4.51
Aplicaciones y funciones: Schlüter®-DILEX-EZ 6 y 9 son juntas de movimiento decorativas para la distensión de revestimientos cerámicos y piedra natural colocados en capa fina. Código EAN: 4011832001819
