# Schlüter®-DILEX-AS - Perfil flexible, pvc, 2, 5m x 22mm, blanco brillante RAL9010

- Propiedad del archivo: CONSTRUNARIO
- Formato: FIEBDC-3/2012
- Programa: Construnario Versión 3.51
- Fecha de los precios: 28/10/2022
- Divisa: EUR

**AS20BW** m Schlüter®-DILEX-AS - Perfil flexible, pvc, 2, 5m x 22mm, blanco brillante RAL9010
Precio: 7.95
Aplicaciones y funciones: Schlüter®-DILEX-AS es un perfil de dos piezas diseñado para la unión flexible de alicatados con elementos constructivos, como por ejemplo bañeras y platos de ducha, así como marcos de ventanas o puertas. La colocación de Schlüter®-DILEX-AS está indicada en revestimientos cerámicos o de piedra natural en grosores de 4 a 10 mm. Las alas de sujeción perforadas en forma de trapecio se utilizan como anclaje para fijar Schlüter®-DILEX-AS bajo el alicatado de los azulejos. La base de apoyo del perfil está provista de una banda adhesiva, que se pega al elemento constructivo, de forma que absorbe movimientos creados entre el revestimiento y el elemento de soporte. El perfil, a pesar de no suponer un método de sellado, mediante sus dos piezas (la base de apoyo en resorte y la lengüeta) consigue crear una barrera contra el agua. Las medidas de sellado se deben tomar antes de montar el perfil. Schlüter®- DILEX-AS impide la creación de puentes acústicos. Como accesorios se pueden adquirir tapas para los extremos e ingletes. Código EAN: 4011832133138
