# Perfil de movimiento, referencia BWA 125 BW de la serie DILEX-BWA de Schlüter®. Medidas: 12,5 mmx2,5m. Color: blanco brillante RAL 9013

- Propiedad del archivo: CONSTRUNARIO
- Formato: FIEBDC-3/2012
- Programa: Construnario Versión 3.51
- Fecha de los precios: 28/10/2022
- Divisa: EUR

**BWA125BW** m Perfil de movimiento, referencia BWA 125 BW de la serie DILEX-BWA de Schlüter®. Medidas: 12,5 mmx2,5m. Color: blanco brillante RAL 9013
Precio: 5.86
Aplicaciones y funciones: Schlüter®-DILEX-BWA es un perfil de movimiento fabricado en plástico para conectar revestimientos con puertas y ventanas, o con otro revestimiento ya existente. El perfil está dotado de un ala de fijación perforada trapezoidalmente, que se inserta por debajo del revestimiento, y con una cámara lateral que se adhiere al elemento fijo con adhesivos cementosos, epóxicos, con silicona o de otro tipo. La parte flexible se encuentra vista, está fabricada en CPE blando con un ancho de 5 mm, y es capaz de absorber eventuales tensiones. Schlüter®-DILEX-BWA evita la formación de puentes acústicos. Código EAN: 4011832002670
