# Schlüter®-DILEX-RF - Perfil 2 elementos, pvc-cpe, 2, 5m x 18mm, gris medium

- Propiedad del archivo: CONSTRUNARIO
- Formato: FIEBDC-3/2012
- Programa: Construnario Versión 3.51
- Fecha de los precios: 28/10/2022
- Divisa: EUR

**PSLURFU180O125PG** m Schlüter®-DILEX-RF - Perfil 2 elementos, pvc-cpe, 2, 5m x 18mm, gris medium
Precio: 10.15
Aplicaciones y funciones: Schlüter®-DILEX-RF es un perfil de dos elementos de plástico duro/blando con una unión de ranura y resorte para la realización duradera de juntas perimetrales entre suelo/pared o zócalos. Código EAN: 4011832101038
