# Schlüter®-DILEX-EK - Perfil 2 elementos, pvc-cpe, 2, 5m x 15mm, gris RAL7030

- Propiedad del archivo: CONSTRUNARIO
- Formato: FIEBDC-3/2012
- Programa: Construnario Versión 3.51
- Fecha de los precios: 28/10/2022
- Divisa: EUR

**EKU15O14G** m Schlüter®-DILEX-EK - Perfil 2 elementos, pvc-cpe, 2, 5m x 15mm, gris RAL7030
Precio: 10.15
Aplicaciones y funciones: Schlüter®-DILEX-EK es un perfil de dos elementos de plástico duro/blando con una unión de ranura y resorte, y una cámara integrada para la cerámica. Se utiliza para realizar juntas perimetrales flexibles, resistentes y sin mantenimiento para la entrega entre suelo/pared y zócalos. Código EAN: 4011832003325
