# Schlüter®-DILEX-HK/I - Ángulo interno 90°, gris RAL7030

- Propiedad del archivo: CONSTRUNARIO
- Formato: FIEBDC-3/2012
- Programa: Construnario Versión 3.51
- Fecha de los precios: 28/10/2022
- Divisa: EUR

**IHK2R18G** u Schlüter®-DILEX-HK/I - Ángulo interno 90°, gris RAL7030
Precio: 3.46
Aplicación y función: Schlüter®-DILEX-HK es un perfil de media cańa para juntas en la entrega suelo-pared, que cumple los requerimientos especiales de higiene o limpieza, por ejemplo en lavabos, grandes cocinas o en la industria de la alimentación. Las medidas del perfil están comprendidas de tal forma, que los azulejos de la pared y las baldosas del suelo puedan ser de diferente grosor. Schlüter®-DILEX-HK, como unión de suelo y pared, se puede combinar con Schlüter®- DILEX-HKW, como perfil de media cańa para los angulos internos de las paredes. Schlüter®-DILEX-HK absorbe movimientos horizontales y verticales que se puedan originar entre la pared y el suelo. Al mismo tiempo impide la creación de puentes acústicos en este área y reduce la propagación de sonidos. Código EAN: 4011832069666
