# Schlüter®-DILEX-HK/EK - Tapón derecho, gris RAL7030

- Propiedad del archivo: CONSTRUNARIO
- Formato: FIEBDC-3/2012
- Programa: Construnario Versión 3.51
- Fecha de los precios: 28/10/2022
- Divisa: EUR

| Código | Ud | Descripción | Precio |
|---|---|---|---|
| ERHKG | u | Schlüter®-DILEX-HK/EK - Tapón derecho, gris RAL7030 | 2.59 |
