# Schlüter®-DILEX-HKW/I - Ángulo interno 90°, blanco brillante RAL9010

- Propiedad del archivo: CONSTRUNARIO
- Formato: FIEBDC-3/2012
- Programa: Construnario Versión 3.51
- Fecha de los precios: 28/10/2022
- Divisa: EUR

| Código | Ud | Descripción | Precio |
|---|---|---|---|
| IHKW2R18BW | u | Schlüter®-DILEX-HKW/I - Ángulo interno 90°, blanco brillante RAL9010 | 3.46 |
