# Schlüter®-DILEX-HKS-E - Comb. media caña + perfil junta de mov., acero inox. V2A, 2, 5m x 30mm, beige RAL1019

- Propiedad del archivo: CONSTRUNARIO
- Formato: FIEBDC-3/2012
- Programa: Construnario Versión 3.51
- Fecha de los precios: 28/10/2022
- Divisa: EUR

**HKSV2AU30O9HB** m Schlüter®-DILEX-HKS-E - Comb. media caña + perfil junta de mov., acero inox. V2A, 2, 5m x 30mm, beige RAL1019
Precio: 44.96
Aplicación y función: Schlüter®-DILEX-HKW es un perfil angular de media caña que permite una muy buena limpieza de las esquinas de los alicatados. Schlüter®-DILEX-HKW cumple altos requerimientos de higiene y está por lo tanto especialmente indicado para la utilización en grandes cocinas profesionales, lavabos y en la industria de la alimentación. Schlüter®-DILEX-HKW absorbe pequeños movimientos que se puedan originar en las esquinas. Como accesorios se pueden suministrar piezas formadas como tapones para los extremos, así como ángulos interiores y exteriores. Schlüter®-DILEX-HKW como perfil de media caña para las esquinas interiores de paredes puede combinarse con Schlüter®-DILEX-HK como unión suelo / pared. Código EAN: 4011832071478
