# Schlüter®-DILEX-HKS-E/E 90° - Set p/esquinas precortadas 90°, 10mm, gris RAL7030

- Propiedad del archivo: CONSTRUNARIO
- Formato: FIEBDC-3/2012
- Programa: Construnario Versión 3.51
- Fecha de los precios: 28/10/2022
- Divisa: EUR

| Código | Ud | Descripción | Precio |
|---|---|---|---|
| E90V2AU10O11G | u | Schlüter®-DILEX-HKS-E/E 90° - Set p/esquinas precortadas 90°, 10mm, gris RAL7030 | 35.44 |
