# Schlüter®-DILEX-HKS-E V4A/E 90° - Set p/esquinas precortadas 90° V4A, 10mm, gris medium

- Propiedad del archivo: CONSTRUNARIO
- Formato: FIEBDC-3/2012
- Programa: Construnario Versión 3.51
- Fecha de los precios: 28/10/2022
- Divisa: EUR

| Código | Ud | Descripción | Precio |
|---|---|---|---|
| E90V4AU10O11PG | u | Schlüter®-DILEX-HKS-E V4A/E 90° - Set p/esquinas precortadas 90° V4A, 10mm, gris medium | 35.44 |
