# Schlüter®-DILEX-EHK V4A - Media caña, 2, 5m x 11mm, acero inox. V4A

- Propiedad del archivo: CONSTRUNARIO
- Formato: FIEBDC-3/2012
- Programa: Construnario Versión 3.51
- Fecha de los precios: 28/10/2022
- Divisa: EUR

**EHKU11O11V4A** m Schlüter®-DILEX-EHK V4A - Media caña, 2, 5m x 11mm, acero inox. V4A
Precio: 27.43
Aplicaciones y funciones: Schlüter®-DILEX-EHK es un perfil de acero inoxidable y forma de media caña para los ángulos interiores de paredes con revestimientos cerámicos o de piedra natural, que deben cumplir exigentes requisitos en materia de higiene. Schlüter®-DILEX-HKS es, al igual que Schlüter®-DILEX-EHK, un perfil de acero inoxidable y forma de media caña, con una zona de dilatación adicional que no precisa mantenimiento, para la absorción de los movimientos correspondientes. Ambos perfiles están especialmente indicados para zonas en las que se exigen unas altas condiciones higiénicas, y donde además de un buen acabado estético se requiere una facilidad de limpieza adicional, como pueden ser, por ejemplo el caso de hospitales, cocinas industriales, cuartos de aseo o la industria alimentaria. Existen piezas exclusivas diseñadas para ángulos exteriores e interiores en ambos tipos de perfil. Código EAN: 4011832057670
