# Schlüter®-DILEX-EBHK/I - Ángulo interno 90º, acero inox. V2A cepillado

- Propiedad del archivo: CONSTRUNARIO
- Formato: FIEBDC-3/2012
- Programa: Construnario Versión 3.51
- Fecha de los precios: 28/10/2022
- Divisa: EUR

| Código | Ud | Descripción | Precio |
|---|---|---|---|
| IEBHK3R18 | u | Schlüter®-DILEX-EBHK/I - Ángulo interno 90º, acero inox. V2A cepillado | 8.65 |
