# Schlüter®-DILEX-HKU - Perfil de media caña, 2, 5m x 10mm, acero inox. V2A

- Propiedad del archivo: CONSTRUNARIO
- Formato: FIEBDC-3/2012
- Programa: Construnario Versión 3.51
- Fecha de los precios: 28/10/2022
- Divisa: EUR

**PSLUHKUR10EV4A** m Schlüter®-DILEX-HKU - Perfil de media caña, 2, 5m x 10mm, acero inox. V2A
Precio: 33.18
Aplicaciones y funciones: Schlüter®-DILEX-HKU es un perfil de acero inoxidable con forma de media caña para ángulos interiores de paredes con revestimientos cerámicos o piedra natural. Schlüter®-DILEX-HKU también se puede colocar como entrega de paredes y suelos. Schlüter®-DILEX-HKU está especialmente indicado para zonas en las que se exigen unas elevadas condiciones higiénicas, y donde además de un buen acabado estético se requiere una facilidad de limpieza adicional, p. ej., en hospitales, cocinas industriales, baños e industria alimentaria. Para una conexión elegante de los perfiles en las esquinas interiores y exteriores existen piezas especiales, además de conectores y tapas de terminación. Código EAN: 4011832133817
