# Schlüter®-DILEX-HKU36-E/E - Ángulo exterior 90º acero inox. V2A

- Propiedad del archivo: CONSTRUNARIO
- Formato: FIEBDC-3/2012
- Programa: Construnario Versión 3.51
- Fecha de los precios: 28/10/2022
- Divisa: EUR

| Código | Ud | Descripción | Precio |
|---|---|---|---|
| EHKUR36E | u | Schlüter®-DILEX-HKU36-E/E - Ángulo exterior 90º acero inox. V2A | 7.43 |
