# Schlüter®-DILEX-HKU-EB/V - Empalme, acero inox. cepillado

- Propiedad del archivo: CONSTRUNARIO
- Formato: FIEBDC-3/2012
- Programa: Construnario Versión 3.51
- Fecha de los precios: 28/10/2022
- Divisa: EUR

| Código | Ud | Descripción | Precio |
|---|---|---|---|
| PSLUVHKUR10EB | u | Schlüter®-DILEX-HKU-EB/V - Empalme, acero inox. cepillado | 7.16 |
