# Schlüter-DILEX-HKU E - Tapón de acero inoxidable V4A

- Propiedad del archivo: CONSTRUNARIO
- Formato: FIEBDC-3/2012
- Programa: Construnario Versión 3.51
- Fecha de los precios: 28/10/2022
- Divisa: EUR

| Código | Ud | Descripción | Precio |
|---|---|---|---|
| EKHKUR10E | u | Schlüter-DILEX-HKU E - Tapón de acero inoxidable V4A | 5.59 |
