# Schlüter®-DILEX-AHK/E90Q - Ángulo externo 90° (con. p/QUADEC), al. anodizado mate natural

- Propiedad del archivo: CONSTRUNARIO
- Formato: FIEBDC-3/2012
- Programa: Construnario Versión 3.51
- Fecha de los precios: 28/10/2022
- Divisa: EUR

| Código | Ud | Descripción | Precio |
|---|---|---|---|
| E90QAHK1SAE | u | Schlüter®-DILEX-AHK/E90Q - Ángulo externo 90° (con. p/QUADEC), al. anodizado mate natural | 21.64 |
