# Schlüter®-DILEX-AHKA/I 135° - Ángulo interno 135°, al. anodizado cr. cepillado

- Propiedad del archivo: CONSTRUNARIO
- Formato: FIEBDC-3/2012
- Programa: Construnario Versión 3.51
- Fecha de los precios: 28/10/2022
- Divisa: EUR

| Código | Ud | Descripción | Precio |
|---|---|---|---|
| I135AHKAACGB | u | Schlüter®-DILEX-AHKA/I 135° - Ángulo interno 135°, al. anodizado cr. cepillado | 21.64 |
