# Schlüter®-DILEX-AHKA/I - Ángulo interno 90º, al. anodizado mate natural

- Propiedad del archivo: CONSTRUNARIO
- Formato: FIEBDC-3/2012
- Programa: Construnario Versión 3.51
- Fecha de los precios: 28/10/2022
- Divisa: EUR

| Código | Ud | Descripción | Precio |
|---|---|---|---|
| I90AHKAAE | u | Schlüter®-DILEX-AHKA/I - Ángulo interno 90º, al. anodizado mate natural | 21.64 |
