# LT PB 15/150 - Kit completo para escaleras, 15 escalones, ancho hasta 150 cm

- Propiedad del archivo: CONSTRUNARIO
- Formato: FIEBDC-3/2012
- Programa: Construnario Versión 3.51
- Fecha de los precios: 28/10/2022
- Divisa: EUR

**PSLUPB15S1AE150** u LT PB 15/150 - Kit completo para escaleras, 15 escalones, ancho hasta 150 cm
Precio: 2041.80
Schlüter®-LIPROTEC-PB 15/150 Kit completo para una escalera completamente iluminada (para la iluminación de una escalera de 15 escalones con una anchura de hasta 150 cm) Contenido: . 15 perfi les LT PB de 150 cm cada uno, incluyendo chapa de cierre, paso de cables, . 15 cabezales fi nales . 15 difusores LT PB D de 150 cm cada uno, incluyendo módulo LED, de color blanco neutro de 4500 kelvinios, sistema de acoplamiento . 14 cables de conexión de 70 cm cada uno, conector/sistema conector, 2 x 0,32 mm² (AWG22) . 1 cable de alimentación de 500 cm, conector/sistema conector unilateral, 2 x 0,32 mm² (AWG22) . 1 fuente de alimentación de 24 voltios, 75 vatios . 1 instrucciones de instalación/de montaje * Solamente utilizar en zonas interiores * El kit ha sido concebido para escaleras rectas. Código EAN: 4011832146848
