# LT PB 1 - kit combinado para un escalón, ancho hasta 100 cm

- Propiedad del archivo: CONSTRUNARIO
- Formato: FIEBDC-3/2012
- Programa: Construnario Versión 3.51
- Fecha de los precios: 28/10/2022
- Divisa: EUR

**PSLUPBS1AE100** u LT PB 1 - kit combinado para un escalón, ancho hasta 100 cm
Precio: 147.55
Schlüter®-LIPROTEC-PB 1 Kit combinado para un escalón iluminado (para la iluminación de una escalera con escalones de una anchura de hasta 100 cm) Contenido: .1 perfil LT PB de 100/150cm, incluyendo chapa de cierre, paso de cables, cabezal fi nal . 1 difusor LT PB D de 100/150 cm, incluyendo módulo LED, de color blanco neutro de 4500 kelvinios, sistema de acoplamiento . 1 cable de conexión de 70 cm, conector/sistema conector, 2 x 0,32 mm² (AWG22) . 1 instrucciones de instalación/de montaje Datos técnicos para un perfil para escalones iluminado (Datos del módulo LED no instalado) . Tensión de entrada: 24V, DC . Potencia/módulo: 4,0 W . Clase de protección IP: IP20 . Número LEDs/módulos: 72 . Temperatura de color: 4500 K (color blanco neutro) . Longitud de iluminación: central (60cm) Para un control variable de la iluminación recomendamos nuestro mando LED. Código EAN: 4011832146862
