# Schlüter®-LIPROTEC-ZZK - cables de alimentación

- Propiedad del archivo: CONSTRUNARIO
- Formato: FIEBDC-3/2012
- Programa: Construnario Versión 3.51
- Fecha de los precios: 28/10/2022
- Divisa: EUR

**PSLULTZZK2A5M** u Schlüter®-LIPROTEC-ZZK - cables de alimentación
Precio: 10.86
Schlüter®-LIPROTEC-ZZK es un cable de alimentación (2 x 0,32 mm˛, AWG22) con una longitud de 500 cm para la conexión de las instalaciones Schlüter®-LIPROTEC-PB para escaleras a la fuente de alimentación. Código EAN: 4011832146800
