# Schlüter®-LIPROTEC-D 90 S2 - kit completo, marco, color blanco neutro de 4500 K

- Propiedad del archivo: CONSTRUNARIO
- Formato: FIEBDC-3/2012
- Programa: Construnario Versión 3.51
- Fecha de los precios: 28/10/2022
- Divisa: EUR

**PSLULTD90S2AE** u Schlüter®-LIPROTEC-D 90 S2 - kit completo, marco, color blanco neutro de 4500 K
Precio: 629.96
Schlüter®-LIPROTEC-D 90 S2 Kit completo para un marco decorativo* con iluminación indirecta (para acoger espejos o elementos decorativos con un grosor de hasta 6 mm) Contiene: . 1 marco perfi lado Schlüter®-LIPROTEC-D 90, 118,5 cm x 93,5 cm incluyendo cortes a inglete y recortes troquelados para los soportes del material decorativo, incluyendo uniones angulares Schlüter®-LIPROTEC-D/V . 2 tiras LED Schlüter®-LIPROTEC-ES, longitud: 110 cm, color blanco neutro de 4500 kelvinios . 2 tiras LED Schlüter®-LIPROTEC-ES, longitud: 85 cm, color blanco neutro de 4500 kelvinios . 1 juego de soportes para el material decorativo arriba/abajo (4 unidades) . 1 juego de refl ectores arriba/abajo (4 unidades) . 1 kit de conexión Schlüter®-LIPROTEC-ZS . 1 tubo vacío, 200cm, 20mm de diámetro . 1 fuente de alimentación de 24 voltios, 50 vatios . 1 instrucciones de instalación/de montaje . 1 herramienta de montaje/pieza de montaje auxiliar * El espejo/elemento decorativo no está incluido en el volumen de suministro. Dimensiones elemento decorativo (por ejemplo, espejo): 115,3 cm x 90,3 cm (10 mm ranura iluminada) Peso elemento decorativo: 16 kg como máx. Código EAN: 4011832146886
