# Schlüter®-LIPROTEC-PB - Perfil p/bordes de peldaños, 1, 5 m, al. anodizado natural mate

- Propiedad del archivo: CONSTRUNARIO
- Formato: FIEBDC-3/2012
- Programa: Construnario Versión 3.51
- Fecha de los precios: 28/10/2022
- Divisa: EUR

**PSLULTPB25AE150** m Schlüter®-LIPROTEC-PB - Perfil p/bordes de peldaños, 1, 5 m, al. anodizado natural mate
Precio: 24.22
Schlüter®-LIPROTEC-PB es un perfil para la iluminación de peldaños, fabricado en aluminio anodizado, con una superficie vista de 25 mm de ancho. Está diseñado para acoplarle tiras de LED Schlüter®-LIPROTEC-ES y puede, combinándolo con los perfiles para peldaño Schlüter®-TREP, iluminar el canto de un pedestaluminio Combinándolo con dos difusores diferentes se consiguen efectos luminosos variados. Se puede iluminar el canto con luz indirecta, y además, con una potente línea luminosa de 3 mm de luz directa. Otro campo de utilización de Schlüter®-LIPROTEC-PB es la iluminación directa, o indirecta, de los cantos de superficies de trabajo o encimeras. El perfil está diseñado de tal forma, que los difusores y las tiras LED se pueden sustituir una vez terminada la instalación. Combinable con las tiras LED-LIPROTEC: . Blanco cálido (3300 K) Nº de artículo: LT ES 5 Iluminación lateral . Blanco neutro (4500 K) Nº de artículo: LT ES 6 Iluminación lateral Combinable con los difusores LIPROTEC: . Para luz indirecta Nº de artículo: LT VB I . Para luz indirecta + directa Nº de artículo: LT PB D Campo de aplicación: Iluminación directa y/o indirecta de: . Bordes de peldaños . Cantos de superficies de trabajo o encimeras Gama de accesorios disponibles para el perfil: . Fuente de alimentación . Receptor . Interruptor . Material de instalación Código EAN: 4011832145629
