# Schlüter®-LIPROTEC-D/V - Juego de conectores de esquina, 4 piezas

- Propiedad del archivo: CONSTRUNARIO
- Formato: FIEBDC-3/2012
- Programa: Construnario Versión 3.51
- Fecha de los precios: 28/10/2022
- Divisa: EUR

**PSLUV90LT104** u Schlüter®-LIPROTEC-D/V - Juego de conectores de esquina, 4 piezas
Precio: 11.17
- Para las uniones de las esquinas, son necesarios 2 conectores. Código EAN: 4011832142864
