# Schlüter®-LIPROTEC-WS - Perfil de iiluminación, 1, 0 m, al. anodizado natural mate

- Propiedad del archivo: CONSTRUNARIO
- Formato: FIEBDC-3/2012
- Programa: Construnario Versión 3.51
- Fecha de los precios: 28/10/2022
- Divisa: EUR

**PSLULTWS20AE100** m Schlüter®-LIPROTEC-WS - Perfil de iiluminación, 1, 0 m, al. anodizado natural mate
Precio: 21.19
Schlüter®-LIPROTEC-WS es un perfil técnico de iluminación de gran calidad realizado en aluminio anodizado, para la iluminación de recrecidos con diferentes tiras LED Schlüter®-LIPROTEC-ES insertadas en el perfil. Estos perfiles, combinados con dos difusores diferentes, permiten realizar efectos luminosos sorprendentes. De esta manera, es posible elegir entre una iluminación directa, indirecta o retroiluminada para los elementos decorativos. El perfil está fabricado de manera que los difusores y las tiras LED puedan sustituirse posteriormente. Schlüter®-LIPROTEC-WSQ dispone de un remate de recubrimiento adaptado con el diseño moderno e intemporal Schlüter®-QUADEC. Ambos perfiles poseen un diseño que permite la sustitución de los difusores y las tiras LED instaladas. Campo de aplicación: Iluminación directa o indirecta de: . Elementos decorativos . Paredes . Elementos retroiluminados . Iluminación indirecta Iluminación directa mediante: Tiras LED Compatible con las siguientes tiras LED: LT ES 1 blanco cálido 3300 K LT ES 2 blanco neutro 4500 K LT ES 7 blanco con color de temperatura regulable (3000-7000 K) LT ES 8 RGB de color regulable Combinable con difusores LIPROTEC: . Para luz indirecta. Nº de artículo: LT WS I 20 . Para luz indirecta + directa Nº de artículo: LT WS D 20 Gama de accesorios disponibles para el perfil: . Fuente de alimentación . Receptor . Interruptor . Material de instalación Código EAN: 4011832145681
