# Schlüter®-LIPROTEC-WS/EK - Tapa de terminación, iiluminación directa 35 mm

- Propiedad del archivo: CONSTRUNARIO
- Formato: FIEBDC-3/2012
- Programa: Construnario Versión 3.51
- Fecha de los precios: 28/10/2022
- Divisa: EUR

| Código | Ud | Descripción | Precio |
|---|---|---|---|
| EKLTWSDAE20 | u | Schlüter®-LIPROTEC-WS/EK - Tapa de terminación, iiluminación directa 35 mm | 13.87 |
