# Schlüter®-LIPROTEC-VB - Perfil de remate 12, 5 mm, al. anodizado natural mate

- Propiedad del archivo: CONSTRUNARIO
- Formato: FIEBDC-3/2012
- Programa: Construnario Versión 3.51
- Fecha de los precios: 28/10/2022
- Divisa: EUR

**PSLULTVB125AE** m Schlüter®-LIPROTEC-VB - Perfil de remate 12, 5 mm, al. anodizado natural mate
Precio: 23.40
Schlüter®-LIPROTEC-VB es un perfil de remate de revestimientos de alta calidad con una superficie vista de 25 mm. Está diseñado para insertar en él, las tiras LED Schlüter®- LIPROTEC-ES, y en combinación con dos difusores diferentes, logra variados efectos luminosos. Puede conseguir un efecto de iluminación indirecta desde el borde del perfil, iluminando los materiales adyacentes hacia el techo, o a modo de iluminación de un zócalo. Además es posible conseguir un intenso haz de luz directa de 3 mm. El perfil está diseñado de tal forma, que los difusores y las las tiras LED se pueden sustituir una vez instalados. Combinable con los difusores LIPROTEC: . Para luz indirecta Nº de artículo: LT VB I . Para luz indirecta + directa Nº de artículo: LT VB D Combinable con las tiras LED-LIPROTEC: . Blanco cálido (3300 K) Nº de artículo: LT ES 5 . Blanco neutro (4500 K) Nº de artículo: LT ES 6 Campo de aplicación: Iluminación directa y/o indirecta de: . Revestimientos . Zócalos . Elementos especiales Gama de accesorios disponibles para el perfil: . Fuente de alimentación . Receptor . Interruptor . Material de instalación Disponible para los siguientes espesores de cerámica: . 8 mm . 10 mm . 11 mm . 12,5 mm Código EAN: 4011832141799
