# Schlüter®-LIPROTEC-VBD - Difusor, iiluminación indirecta + directa, 2, 5 m

- Propiedad del archivo: CONSTRUNARIO
- Formato: FIEBDC-3/2012
- Programa: Construnario Versión 3.51
- Fecha de los precios: 28/10/2022
- Divisa: EUR

| Código | Ud | Descripción | Precio |
|---|---|---|---|
| PSLULTVBD | m | Schlüter®-LIPROTEC-VBD - Difusor, iiluminación indirecta + directa, 2, 5 m | 16.23 |
