# Schlüter®-LIPROTEC-D - Perfil de remate p/elem. decor., 9 mm, aluminio anodizado natural mate

- Propiedad del archivo: CONSTRUNARIO
- Formato: FIEBDC-3/2012
- Programa: Construnario Versión 3.51
- Fecha de los precios: 28/10/2022
- Divisa: EUR

**PSLULTD90AE** m Schlüter®-LIPROTEC-D - Perfil de remate p/elem. decor., 9 mm, aluminio anodizado natural mate
Precio: 25.26
Schlüter®-LIPROTEC-D es un perfil diseñado para el remate de elementos decorativos, fabricado en aluminio anodizado de 6 mm de canto visto. Permite adaptarse a diferentes materiales decorativos, como cristal, o espejos colocados con revestimientos cerámicos. Schlüter®-LIPROTEC-D puede incorporar tiras LED Schlüter®-LIPROTEC-ES, para conseguir efectos luminosos indirectos resaltando así los elementos decorativos. El perfil está diseñado de tal modo, que las tiras LED insertadas se pueden sustituir incluso una vez terminada la instalación. Combinable con las tiras LED-LIPROTEC: . Blanco cálido (3300 K) Nº de artículo: LT ES 5 . Blanco neutro (4500 K) Nº de artículo: LT ES 6 Gama de accesorios disponibles para el perfil: . Fuente de alimentación . Receptor . Interruptor . Material de instalación Campo de aplicación: luminación indirecta de: . Espejos . Bordes . Elementos decorativos en diferentes materiales Schlüter®-LIPROTEC-D puede emplearse también sin iluminación para realizar elegantes marcos, y para realizar juegos con sombras. Disponible para los siguientes espesores*: . 4,5 mm / 8,0 mm . 7,5 mm / 11,0 mm . 9,0 mm / 12,5 mm . 16,5 mm / 20,0 mm * Espesor del material decorativo/cerámica Código EAN: 4011832141928
