# Schlüter®-DESIGNBASE-QD/E - Esquina exterior 12, 5 mm

- Propiedad del archivo: CONSTRUNARIO
- Formato: FIEBDC-3/2012
- Programa: Construnario Versión 3.51
- Fecha de los precios: 28/10/2022
- Divisa: EUR

| Código | Ud | Descripción | Precio |
|---|---|---|---|
| PSLUEVDBQ1AE | u | Schlüter®-DESIGNBASE-QD/E - Esquina exterior 12, 5 mm | 24.48 |
