# Schlüter®-LIPROTEC-RKB - Cinta reflectora autoadhesiva 38 mm x 50 m

- Propiedad del archivo: CONSTRUNARIO
- Formato: FIEBDC-3/2012
- Programa: Construnario Versión 3.51
- Fecha de los precios: 28/10/2022
- Divisa: EUR

**PSLULTZRKB3850M** u Schlüter®-LIPROTEC-RKB - Cinta reflectora autoadhesiva 38 mm x 50 m
Precio: 5.51
Schlüter®-LIPROTEC-RKB es una cinta reflectante autoadhesiva, que se aplica sobre las perforaciones o cables, con el fin de evitar la interferencia de la luz. Código EAN: 4011832142857
