# Schlüter®-LIPROTEC-LL - perfil de soporte, aluminio anodizado natural mate

- Propiedad del archivo: CONSTRUNARIO
- Formato: FIEBDC-3/2012
- Programa: Construnario Versión 3.51
- Fecha de los precios: 28/10/2022
- Divisa: EUR

| Código | Ud | Descripción | Precio |
|---|---|---|---|
| PSLULTLL2017AE | u | Schlüter®-LIPROTEC-LL - perfil de soporte, aluminio anodizado natural mate | 19.81 |
