# Schlüter®-KERDI-BOARD-K - Módulo de montaje con ranura, 15 x 250 cm x 19 mm

- Propiedad del archivo: CONSTRUNARIO
- Formato: FIEBDC-3/2012
- Programa: Construnario Versión 3.51
- Fecha de los precios: 28/10/2022
- Divisa: EUR

**PSLUKB191502500K1** u Schlüter®-KERDI-BOARD-K - Módulo de montaje con ranura, 15 x 250 cm x 19 mm
Precio: 15.89
Schlüter®-KERDI-BOARD-K son módulos de montaje ranurados y predispuestos para albergar la canaleta con los cables. La ranura dispone de un diseńo para acoger tanto la placa Schlüter®-KERDI-BOARD de 19 mm como el perfil de soporte Schlüter®-LIPROTEC-LL. Código EAN: 4011832142376
