# Schlüter®-LIPROTEC-ES - Tira LED, blanco cálido 3300 K, 150 cm x 12 mm

- Propiedad del archivo: CONSTRUNARIO
- Formato: FIEBDC-3/2012
- Programa: Construnario Versión 3.51
- Fecha de los precios: 28/10/2022
- Divisa: EUR

**PSLULTES1150** u Schlüter®-LIPROTEC-ES - Tira LED, blanco cálido 3300 K, 150 cm x 12 mm
Precio: 69.00
LT ES 1: 120 LED/m - 9,6 W/m Longitud máxima del sistema LIPROTEC: 14 m Código EAN: 4011832173028
