# Schlüter®-LIPROTEC-EK - Fuente de alimentación 24V 75W

- Propiedad del archivo: CONSTRUNARIO
- Formato: FIEBDC-3/2012
- Programa: Construnario Versión 3.51
- Fecha de los precios: 28/10/2022
- Divisa: EUR

| Código | Ud | Descripción | Precio |
|---|---|---|---|
| LTEKE24V75W | u | Schlüter®-LIPROTEC-EK - Fuente de alimentación 24V 75W | 98.00 |
