# Schlüter®-LIPROTEC-ER - Receptor monocolor 24V

- Propiedad del archivo: CONSTRUNARIO
- Formato: FIEBDC-3/2012
- Programa: Construnario Versión 3.51
- Fecha de los precios: 28/10/2022
- Divisa: EUR

**PSLULTER1** u Schlüter®-LIPROTEC-ER - Receptor monocolor 24V
Precio: 266.79
Para controllar las tiras LED LT ES 1- LT ES 6 Código EAN: 4011832141997
