# Schlüter®-LIPROTEC-E - Interruptor, 1 canal cristal blanco brillo

- Propiedad del archivo: CONSTRUNARIO
- Formato: FIEBDC-3/2012
- Programa: Construnario Versión 3.51
- Fecha de los precios: 28/10/2022
- Divisa: EUR

| Código | Ud | Descripción | Precio |
|---|---|---|---|
| PSLULTE1KSBW | u | Schlüter®-LIPROTEC-E - Interruptor, 1 canal cristal blanco brillo | 147.02 |
